# Containeranlage
Angebotsaufforderung (GAEB 90, DA83)
Währung: EUR

## Liefern u. Errichten von Interims-Contai
Datum: 21.04.26

*Hinweis*
Während der Sanierungsarbeiten des historischen
Schulgebäudes muss der Schulbetrieb in eine
Container-Schule ausgelagert werden.

Neben den Containern für Klassenräume werden auch die
Verwaltung und die Sanitärräume für die Dauer der
Sanierung  in Container verlagert.

Die Stadt Landau in der Pfalz beabsichtigt für diese
Zwecke Containergebäude errichten zu lassen und für die
Dauer von ca. 1 Jahr als Mietobjekte vom Errichter
anzumieten.

Die Anlage muss in kürzester Erstellungszeit,
spätestens 6 Wochen nach Auftragsvergabe nutzbar sein.
Der Bieter bestätigt  mit der Abgabe des Angebots, die
gebrauchsfertige Containeranlage nach Beauftragung
innerhalb von 6 Wochen zu erstellen und zu übergeben.

Geplant ist eine eingeschossige Anlagen mit
innenliegendem Flur auf dem Gelände westlich des
Fußballplatzes in Landau-Nußdorf.

Die Anlage ist komplett nutzungsfertig zu liefern, zu
errichten und dem GML zur Übernahme in ein
Mietverhältnis zu übergeben.

Die Anlage soll aus neuen bzw. überwiegend neuwertigen
Modulen gemäß der nachfolgenden Beschreibung ausgeführt
werden.

### Bereich 1 Liefern und errichten von Bürocontainern für Unterrichtszwecke - zur Miete

*Hinweis*
Lage - Grundstück - Umgebung

Das für den Zweck zur Verfügung stehende Grundstück
befindet sich in 76829 Landau-Nußdorf, Lindenbergstr.
67, Flurst.-Nr.: 4113/8, an der westlichen Grenze zur
Straße "Am Sportplatz".

Übersichtslageplan, der geplanten Aufstellort ist rot
eingezeichnet.

Das vorgesehene Baufeld ist über die Zufahrt
Lindenbergstraße und die Straße "Am Sportplatz"
anfahrbar. Eine Zufahrt in geeigneter Breite wird
bauseits hergestellt. Räumliche Möglichkeiten zur
Aufstellung eines Autokrans sowie Lagerflächen sind
bedingt gegeben.

Die Aufstellfläche weist eine wassergebundene Decke mit
niedrigem Bewuchs auf.
Höhenunterschiede von max. 30 cm sind durch
Bodenplatten auszugleichen.
Das Gelände wird als tragfähig eingeschätzt.

Bauseitige Leistungen:
Angaben zur Höhenorientierung und zur Ausrichtung des
Gebäudes erfolgen bauseits.
Baustromverteiler
Heranführen von Wasser, Abwasser, Strom  und
Datenleitungen bis zum Übergabepunkt

*Hinweis*
Die nachfolgende Beschreibung  stellt den
Mindeststandard dar. Hochwertigere Ausführungen im
System des jeweiligen Bieters sind zugelassen.

Die Container müssen die Standart-Anforderungen für die
Schulnutzung erfüllen.

Gegenstand des Auftrags ist die Lieferung einer
funktionsfertigen, eingeschossigen Nutzungsanlagen, die
Aufstellung am vorgegebenen Standort und deren
Bereitstellung zur Anmietung.

Die Anlage besteht aus 36 Stück Bürocontainern,
Größe L x B x H =  ca. 6,00 m x 2,50 m x 2,80 m,
sowie weiteren Containern zur Herstellung des
innenliegenden Flurs.

Die Anlage muss folgende Räume enthalten:
6  x Klassenzimmer à ca. 42 m² (3 Container)
2 x Klassenzimmer à ca. 55 m² (4 Container)
1 x Lehrerzimmer mit Küchenzeile à ca. 42 m² (3
Container)
1 x Schulleitung à ca. 13 m² (1 Container)
1 x Sekretariat à ca. 13 m² (1 Container)
1 x Lehrmittel à ca. 13 m² (1 Container)
1 x Abstellraum à ca. 27 m² (2 Conainer)
1 x WC Mädchen à ca. 13 m², (1 Container)
1 x WC Jungen à ca. 13 m² (1 Container)
1 x Flur, ca. 44,00 m x mind. 2,00 m
1 x Vordach über dem Haupteingang
Einschl. aller systemkonformen Teile und notwendigen
Kopplungsteile.

Die Gesamtanlage wird somit eine Fläche von etwa 45,00
x 15,00 m aufweisen

Anlagen im Format pdf:
Lageplan
Grundriss
Schnitt
Ansichten

Funktionale Beschreibung:

Dämmung Dach 100 mm Mineralwolle
Dämmung Wand 60 mm Mineralwolle
Dämmung Boden 100mm Mineralwolle
Fenster Kunststoff, Isolierverglast, Dreh-Kipp-Beschlag
Außentüren mit Panikfunktion
Verschattung mit Rollläden oder Außenraffstores
Oberflächen im Innenraum, weiß bzw. hell
Bodenbelag elastisch, 1,5 mm, R9, hell, kein Teppich

Stoffe und Bauteile, die gefährliche Stoffe im Sinne
der Gefahrstoffverordnung enthalten, dürfen nicht
verwendet werden. Formaldehydhaltige Materialien dürfen
ebenfalls nicht verwendet werden. Es dürfen nur
FCKW-freie Materialien verwendet werden.

*Hinweis*
Die nachfolgende Beschreibung  stellt den
Mindeststandard dar. Hochwertigere Ausführungen im
System des jeweiligen Bieters sind zugelassen.

Sämtliche Austattungen sind für eine schulübliche
Nutzung auszulegen.

Die technischen Ausstattungen sind gem. der
einschlägigen Richtlinien und Normen (VDE, DIN, etc.)
auszuführen.

Elektro, als Standardausführung:

Doppelsteckdosen V230
Einfachsteckdosen V230
im Bereich von Waschbecken feuchtraumgeeignet
Wechselschalter / Serienschalter
Innenbeleuchtung LED
Außenleuchten mit integrierten Bewegungsmeldern
einschl. Verteilerkasten

Ausstattung IT

Die Bereitstellung der Datenleitung bis zum
Übergabepunkt am Container erfolgt bauseits.
Je Klassenraum + Verwaltung mind. 3 Datenbuchsen
erforderlich. Diese Buchsen sowie die interne
Verkabelung zu den patchpanels im Datenschrank ist
Bestandteil der Leistung des AN.
weitere Komponenten (Datenschrank, Switches,
access-points, ...) werden bauseits  geliefert und in
Betrieb genommen.

Ausstattung Sanitär:
Keine Waschbecken in den Klassenzimmern.
Ausstattung der WC-Container gemäß beiliegender
Zeichnung, geringe Abweichungen bei der Anzahl der
Objekte werden akzeptiert.
Je eine Kabine bei Jungen und Mädchen von außen
abschließbar zur Nutzung als Lehrer-WC.
Bereitstellung einer Küchezeile im Lehrerzimmer mit
Spüle und Kühlschrank.

Heizungs-, Lüftungs-,Kühlungsausstattung
Split-Klima-Geräte an den Stirnwänden der Container
zur Erzielung einer Raumtemperatur von 21°C.
bzw. zur Kühlung im Sommer

Sonstige technische Ausstattung
funkvernetzte Rauchmelder in jeder Nutzungseinheit
Blitzschutzvorrichtungen und Erdung
Die Möblierung einschließlich der Schultafeln erfolgt
bauseits

*Hinweis*
Die Bauaufgabe besteht aus der Lieferung und Errichtung
der beschriebenen Bürocontainereinheiten.

Beinhaltet sind die Leistungen als Komplettleistungen,
ebenfalls für den Transport und Aufbau (einschl.
Kranaufstellung und Baustelleneinrichtung) sowie die
zur Verfügungstellung der Gebäude zur Miete und die
Demontage.

Für den Aufbau sind geeignete Untergrundplatten zu
liefern und auf den vorhanden Untergrund auszurichten
und zu verlegen.

Die bauseits zur Verfügung gestellten und an das
Gebäude herangeführten  Anschlussleitungen  sind an die
noch festzulegenden Übergabepunkte anzuschließen.

Vom Auftragnehmer sind folgende Leistungen zu
erbringen:

- Die Aufstellung der prüffähigen statischen Berechnung

sowie der Entwurfs-und Ausführungspläne.
- Nachweise über die Elektrischen Anschlusswerte
- Nachweise zur Konstruktion und den verbauten
Materialien
der Container
- Die Leistungen sind komplett abnahmefertig zu
erbringen.

### Bezeichnung 1 Containeranlagen für Schulzwecke

**1.0 Bürocontainer für Unterrichtsgebäude, eingeschossig**
Bürocontainer für Unterrichtsgebäude, eingeschossig,
liefern, aufstellen, bereitstellen (Übergabe in das
Mietverhältnis) und spärere Demontage/Abholung einer
Containeranlage gemäß vorstehender Beschreibung und
beigefügten Plänen.

Einschließlich aller erforderlicher Befestigungsmittel,
Kopplungsteile und Unterbau (mit Höhenausgleich).

Mieten in gesonderten Positionen.
Menge: 1,000 pau

**1.1 Monatsmiete bei Dauer von 12 Monaten**
Nach der betriebsfertiger Errichtung der beschriebenen
Anlagen, bestehend aus insgesamt 36 Containermodulen
(zzl. Flur) gehen diese mit der Abnahme durch den AG in
das Mietverhältnis mit dem Gebäudemanagement Landau als
Mieter über.

Der Errichter der Anlage wird zum Vermieter.

Die Mietdauer beträgt voraussichtlich von 12 Monate,
Die Kündigung bedarf der Schriftform.

Die Betriebskosten werden direkt vom Mieter gezahlt,
der Mietzins wird monatlich entrichtet.

Der Mieter nutzt die Räume zu den vorbeschriebenen
Zwecken.

Der Mieter haftet für Schäden, die durch schulhafte
Verletzung der ihm obliegenden Sorgfalts- und
Anzeigepflicht entstehen, insbesonder, wenn technische
Anlagen und andere Einrichtungen unsachgem. genutzt
werden.

Der Vermieter trägt die Kosten der Instandhaltung und
Instandsetzung, sofern die Schäden nicht vom Mieter
oder von seinen Erfüllungsgehilfen schuldhaft
verursacht worden ist.

Der Vermieter hat die Anlagen zu versichern.

Der angegebene EP bezieht sich auf die Miete der
gesamten Anlage für 1 Monat.
Menge: 12,000 St

**1.2 Monatsmiete bei Dauer von über 12 Monate, je Monat**
Monatsmiete bei Dauer von über 12 Monate,

Der angegebene EP bezieht sich auf die Miete der
gesamten Anlage für 1 Monat.
Menge: 1,000 St

**1.3 Endreinigung nach Mietende**
Die Anlage wird nach Beendigung des Mietverhältnisses
besenrein übergeben.
Die Endreinigung erfolgt durch den AN.

Der angebotene EP bezieht sich auf die gesamte Anlage.
Menge: 1,000 St

USt %: 19,00
